# Sammelauftrag Markierung 2026 - Los 1 AM Lathen
Angebotsaufforderung (GAEB 90, DA83)
Währung: EUR
Auftraggeber: Autobahn GmbH des Bundes

## Sammelauftrag Markierung 2026 - Los 1 AM
Datum: 20.04.26

### Abschnitt 00 Fahrbahnmarkierungen

*Hinweis*
Die Baustelleneinrichtung gilt mit Bezug auf die ATV in
der VOB/C als Nebenleistung.
Gilt somit als vertragliche Leistung und wird nicht
zusätzlich vergütet.

#### Titel 00.00 Verkehrssicherung

**00.00.0001 Verk.sich. kürzerer Dauer durchf.*stat. Arbeitsst.*bei Tageslicht Anordnung n. Unt.**
StL-Nr. 22110513509190110
Verkehrssicherung an Arbeitsstellen von kürzerer Dauer
betriebsfertig aufbauen, vorhalten, warten, instand
setzen, betreiben und abbauen. Vorübergehende Verkehrssicherungsmaßnahmen durchführen.
Nach Verkehrszeichenplan Bezeichnung/Nummer '1,
Arbeitsstelle von kürzerer Dauer auf dem linken
Fahrstreifen einer Richtungsfahrbahn.'
Für stationäre Arbeitsstelle.
Länge des Arbeitsbereiches 'bis max. 2500 m.'
Bei Tageslicht.
Verkehrsrechtliche Anordnung nach Unterlagen des AG
einholen und zugehörige Unterlagen erstellen. Erforderliche Ortsbesichtigungen zur Erstellung der Planunterlagen für die verkehrsrechtliche Anordnung durchführen.
Menge: 5,000 St
Zuordnung: 105

**00.00.0002 Verk.sich. kürzerer Dauer durchf.*stat. Arbeitsst.*bei Tageslicht Anordnung n. Unt.**
StL-Nr. 22110513509190110
Verkehrssicherung an Arbeitsstellen von kürzerer Dauer
betriebsfertig aufbauen, vorhalten, warten, instand
setzen, betreiben und abbauen. Vorübergehende Verkehrssicherungsmaßnahmen durchführen.
Nach Verkehrszeichenplan Bezeichnung/Nummer '2,
Arbeitsstelle von kürzerer Dauer auf dem rechten
Fahrstreifen einer Richtungsfahrbahn'
Für stationäre Arbeitsstelle.
Länge des Arbeitsbereiches 'bis max. 2500 m.'
Bei Tageslicht.
Verkehrsrechtliche Anordnung nach Unterlagen des AG
einholen und zugehörige Unterlagen erstellen. Erforderliche Ortsbesichtigungen zur Erstellung der Planunterlagen für die verkehrsrechtliche Anordnung durchführen.
Menge: 5,000 St
Zuordnung: 105

**00.00.0003 Verk.sich. kürzerer Dauer durchf.*stat. Arbeitsst.*bei Tageslicht Anordnung n. Unt.**
StL-Nr. 22110513509190110
Verkehrssicherung an Arbeitsstellen von kürzerer Dauer
betriebsfertig aufbauen, vorhalten, warten, instand
setzen, betreiben und abbauen. Vorübergehende Verkehrssicherungsmaßnahmen durchführen.
Nach Verkehrszeichenplan Bezeichnung/Nummer 'AS2,
Arbeitsstelle von kürzerer Dauer im vorderen Teil des
Ausfädelungsstreifens mit Sperrung des rechten
Fahrstreifens.'
Für stationäre Arbeitsstelle.
Länge des Arbeitsbereiches 'bis max. 2000 m.'
Bei Tageslicht.
Verkehrsrechtliche Anordnung nach Unterlagen des AG
einholen und zugehörige Unterlagen erstellen. Erforderliche Ortsbesichtigungen zur Erstellung der Planunterlagen für die verkehrsrechtliche Anordnung durchführen.
Menge: 1,000 St
Zuordnung: 105

**00.00.0004 Verk.sich. kürzerer Dauer durchf.*stat. Arbeitsst.*bei Tageslicht Anordnung n. Unt.**
StL-Nr. 22110513509190110
Verkehrssicherung an Arbeitsstellen von kürzerer Dauer
betriebsfertig aufbauen, vorhalten, warten, instand
setzen, betreiben und abbauen. Vorübergehende Verkehrssicherungsmaßnahmen durchführen.
Nach Verkehrszeichenplan Bezeichnung/Nummer 'AS6,
Arbeitsstelle von kürzerer Dauer im hinteren Teil des
Einfädelungsstreifen mit Sperrung des rechten
Fahrstreifens.'
Für stationäre Arbeitsstelle.
Länge des Arbeitsbereiches 'bis max. 2000 m.'
Bei Tageslicht.
Verkehrsrechtliche Anordnung nach Unterlagen des AG
einholen und zugehörige Unterlagen erstellen. Erforderliche Ortsbesichtigungen zur Erstellung der Planunterlagen für die verkehrsrechtliche Anordnung durchführen.
Menge: 1,000 St
Zuordnung: 105

**00.00.0005 Verk.sich. kürzerer Dauer durchf.*stat. Arbeitsst. bei Tageslicht*Anordnung n. Unt.**
StL-Nr. 22110513509100110
Verkehrssicherung an Arbeitsstellen von kürzerer Dauer
betriebsfertig aufbauen, vorhalten, warten, instand
setzen, betreiben und abbauen. Vorübergehende Verkehrssicherungsmaßnahmen durchführen.
Nach Verkehrszeichenplan Bezeichnung/Nummer '03,
Sperrung Ausfahrt unter 3 Stunden.'
Für stationäre Arbeitsstelle.
Bei Tageslicht.
Verkehrsrechtliche Anordnung nach Unterlagen des AG
einholen und zugehörige Unterlagen erstellen. Erforderliche Ortsbesichtigungen zur Erstellung der Planunterlagen für die verkehrsrechtliche Anordnung durchführen.
Menge: 1,000 St
Zuordnung: 105

#### Titel 00.01 Vorarbeiten

**00.01.0001 Markierungsfläche reinigen Wasserhochdruck**
StL-Nr. 22113111001
Fläche für Markierung reinigen. Kehrgut aufnehmen und
nach Wahl des AN verwerten. Abgerechnet wird die zu
markierende Fläche. Bei Pfeil, Buchstabe, Ziffer, Verkehrsschild, und Piktogramm ergibt sich die Fläche aus
dem kleinsten umschließenden Rechteck.
Reinigung mit Wasserhochdruckverfahren.
Menge: 5600,000 m2
Zuordnung: 131

**00.01.0002 Markierungsfläche trocknen**
Fläche für Markierung schonend trocknen. Abgerechnet
wird die zu markierende Fläche. Bei Pfeil, Buchstabe,
Ziffer, Verkehrsschild und Piktogramm ergibt sich die
Fläche aus dem kleinsten umschließenden Rechteck.
Vergütung erfolgt nur bei fristgerechter Vorlage der
Einsatzplanung gem. 4.1 der Baubeschreibung
und nur nach ausdrücklicher Zustimmung der zuständigen
Autobahnmeisterei.
Menge: 2000,000 m2
Zuordnung: 131

#### Titel 00.02 KSP-Markierung

**00.02.0001 Längsmarkierung Typ II herstellen durchg.Fb.begr.*Breite 0,15 m mit Vormarkierung*Kaltspritzplastik grobe Nachstreum.*P 7**
StL-Nr. 22113150512141029
Längsmarkierung Typ II einschl. evtl.
Sperrflächenumrandung als endgültige Markierung herstellen. Abgerechnet wird der markierte Strich, bei
Doppelstrichen zwei Striche.
Durchgehend als Fahrbahnbegrenzung.
Strichbreite = 0,15 m.
Strich mit Vormarkierung.
Markierungssystem aus reaktivem Stoff, spritzbar (Kaltspritzplastik).
Als System mit groben Nachstreumitteln.
Verkehrsklasse = P 7.
Markierung auf 'unterschiedlichen Untergründen als
Erneuerungsmarkierung.'
Menge: 11300,000 m
Zuordnung: 131

**00.02.0002 Längsmarkierung Typ II herstellen Leitlinie 1 zu 2*Breite 0,15 m mit Vormarkierung*Kaltspritzplastik grobe Nachstreum.*P 7**
StL-Nr. 22113150532141029
Längsmarkierung Typ II einschl. evtl.
Sperrflächenumrandung als endgültige Markierung herstellen. Abgerechnet wird der markierte Strich, bei
Doppelstrichen zwei Striche.
Unterbrochen; Verhältnis Strich/Lücke 1 zu 2 als Leitlinie.
Strichbreite = 0,15 m.
Strich mit Vormarkierung.
Markierungssystem aus reaktivem Stoff, spritzbar (Kaltspritzplastik).
Als System mit groben Nachstreumitteln.
Verkehrsklasse = P 7.
Markierung auf 'unterschiedlichen Untergründen als
Erneuerungsmarkierung.'
Menge: 3800,000 m
Zuordnung: 131

**00.02.0003 Längsmarkierung Typ II herstellen durchg.Fb.begr.*Breite 0,30 m mit Vormarkierung*Kaltspritzplastik grobe Nachstreum.*P 7**
StL-Nr. 22113150514141029
Längsmarkierung Typ II einschl. evtl.
Sperrflächenumrandung als endgültige Markierung herstellen. Abgerechnet wird der markierte Strich, bei
Doppelstrichen zwei Striche.
Durchgehend als Fahrbahnbegrenzung.
Strichbreite = 0,30 m.
Strich mit Vormarkierung.
Markierungssystem aus reaktivem Stoff, spritzbar (Kaltspritzplastik).
Als System mit groben Nachstreumitteln.
Verkehrsklasse = P 7.
Markierung auf 'unterschiedlichen Untergründen als
Erneuerungsmarkierung.'
Menge: 11000,000 m
Zuordnung: 131

#### Titel 00.03 HP-Markierung

**00.03.0001 Längsmarkierung Typ II herstellen durchg.Fb.begr.*Breite 0,25 m mit Vormarkierung*Heißplastikmasse grobe Nachstreum.*P 7 grobstr. Decke**
StL-Nr. 22113150513171021
Längsmarkierung Typ II einschl. evtl.
Sperrflächenumrandung als endgültige Markierung herstellen. Abgerechnet wird der markierte Strich, bei
Doppelstrichen zwei Striche.
Durchgehend als Fahrbahnbegrenzung.
Strichbreite = 0,25 m.
Strich mit Vormarkierung.
Markierungssystem aus thermoplastischem Stoff, nicht
spritzbar (Heißplastikmasse).
Als System mit groben Nachstreumitteln.
Verkehrsklasse = P 7.
Markierung auf grobstrukturierter Asphaltdeckschicht.
Menge: 15,000 m
Zuordnung: 131

**00.03.0002 Längsmarkierung Typ II herstellen Blockmark. 1 zu 1*Breite 0,12 m mit Vormarkierung*Heißplastikmasse grobe Nachstreum.*P 7 grobstr. Decke**
StL-Nr. 22113150541171021
Längsmarkierung Typ II einschl. evtl.
Sperrflächenumrandung als endgültige Markierung herstellen. Abgerechnet wird der markierte Strich, bei
Doppelstrichen zwei Striche.
Unterbrochen; Verhältnis Strich/Lücke 1 zu 1 als Fahrbahnbegrenzung (Blockmarkierung).
Strichbreite = 0,12 m.
Strich mit Vormarkierung.
Markierungssystem aus thermoplastischem Stoff, nicht
spritzbar (Heißplastikmasse).
Als System mit groben Nachstreumitteln.
Verkehrsklasse = P 7.
Markierung auf grobstrukturierter Asphaltdeckschicht.
Menge: 10,000 m
Zuordnung: 131

#### Titel 00.04 Prüfungen

**00.04.0001 Prüfung fertige Leistung Neuzustand Typ II*Heißplastikmasse bis 1 km**
StL-Nr. 2211316052701
Durchführung der Prüfung der fertigen Leistung je Markierungssystem im Neuzustand durch eine anerkannte
Prüfstelle.
Markierung Typ II
Markierungssystem aus thermoplastischem Stoff, nicht
spritzbar (Heißplastikmasse).
Längsmarkierung, zu beurteilende Länge bis 1 km (ein
Messabschnitt).
Menge: 1,000 St
Zuordnung: 131

**00.04.0002 Prüfung fertige Leistung Neuzustand Typ II*Kaltspritzplastik über 10-50 km**
StL-Nr. 2211316052403
Durchführung der Prüfung der fertigen Leistung je Markierungssystem im Neuzustand durch eine anerkannte
Prüfstelle.
Markierung Typ II
Markierungssystem aus reaktivem Stoff, spritzbar (Kaltspritzplastik).
Längsmarkierung, zu beurteilende Länge über 10 km bis
50 km (vier Messabschnitte).
Menge: 3,000 St
Zuordnung: 131

**00.04.0003 Hilfsleist. für Kontrollprüfungen ü. 30 bis 60 Min.**
StL-Nr. 22113161002
Hilfsleistungen für Kontrollprüfungen. Vergütet werden
alle Aufwendungen für Hilfsleistungen sowie der Stillstand des Geräts, ggf. davon abhängige Geräte sowie die
Kosten des hierfür eingesetzten Personals einschließlich sämtlicher Zuschläge. Geeignete Probebehälter und
Probeträger liefern.
Dauer der Kontrollprüfungen über 30 Minuten bis 60 Mi-
nuten.
Menge: 1,000 St
Zuordnung: 131

USt %: 19,00
